# HEGLER PLASTIK GMBH - Heglerstraße 8 - D-97714 Oerlenbach GaebWriter V
Leistungsbeschreibung (GAEB 90, DA81)
Projektbezeichnung: HEGLER PLASTIK GMBH - Heglerstraße 8 - D-97714 Oerlenbach  GaebWriter V
Währung: EUR

## Tel. +49 (0) 9725 66-0 Fax +49 (0) 97
Datum: 20.12.05

### 1 Abwasserkanalrohr CANALTUB aus PE-HD

*Hinweis*
Die folgenden Ausschreibungspositionen sind
entsprechend den baulichen Anforderungen mit weiteren
Leistungsbeschreibungen zu ergänzen.
(z. B. Grabenbau, Wasserhaltung, Verbauanlagen usw.)

Der vorgeschlagene Eingabeparameter (z. B. Nennweite)
ist am Platzhalter in den Positionstext einzugeben.
Die Auswahlparameter sind zu löschen.
Sonderteile auf Anfrage.

HEGLER PLASTIK GMBH
Tel.: 09725/66-0
Fax:  09725/66-115
E-mail: vertrieb@hegler.de
Internet: www.hegler.de

**1.01 Abwasserkanalrohr aus PE-HD**
Abwasserkanalrohr aus PE-HD mit profilierter Wandung
und glatter Rohrinnenfläche entsprechend DIN
EN 13476-3,
Ringsteifigkeit S >= 10,0 kN/m² (SN 10) nach DIN ISO
EN 9969,
einschließlich einer Verbindungsmuffe und zwei
Profildichtringen liefern, auf ein 15 cm starkes
Sandauflager 0/8 mm verlegen und mit Sand
0/8 mm 30 cm über Rohrscheitel auf ganzer
Rohrgrabenbreite überdecken. Passlängen sind
entsprechend Herstellervorschrift zuzuschneiden.
Für sämtliche Rohre ist vor dem Einbau
die erforderliche Rohrstatik entsprechend den
jeweiligen Einbaubedingungen in prüffähiger Form
vorzulegen. Die Kosten für die Rohrstatik sind mit den
Einheitspreisen abgegolten.
Nennweite: DN ...... (ID-Innendurchmesser)
Baulänge in m ...... (3,0 m bzw. 6,0 m)

System: CANALTUB - HEGLER PLASTIK GMBH
oder gleichwertig

Auswahl-Nennweiten:
DN 150
DN 200
DN 250
DN 300
DN 400
DN 500
Einheit: m

**1.02 Verbindungsmuffe**
Verbindungsmuffe liefern und einbauen.
Nennweite: DN .....

System: CANALTUB - HEGLER PLASTIK GMBH
oder gleichwertig

Auswahl-Nennweiten:
DN 150
DN 200
DN 250
DN 300
DN 400
DN 500
Einheit: St

**1.03 Überschiebmuffe**
Überschiebmuffe liefern und einbauen.
Nennweite: DN .....

System: CANALTUB - HEGLER PLASTIK GMBH
oder gleichwertig

Auswahl-Nennweiten:
DN 150
DN 200
DN 250
DN 300
DN 400
DN 500
Einheit: St

**1.04 Profildichtring**
Profildichtring nach DIN 4060/EN 461 liefern und
einbauen.
Nennweite: DN .....

System: CANALTUB - HEGLER PLASTIK GMBH
oder gleichwertig

Auswahl-Nennweiten:
DN 150
DN 200
DN 250
DN 300
DN 400
DN 500
Einheit: St

**1.05 Schachtanschluss**
Schachtanschluss für Betonschacht liefern und einbauen.
Nennweite: DN .....

System :CANALTUB  - HEGLER PLASTIK GMBH
oder gleichwertig

Auswahl-Nennweiten:
DN 150
DN 200
DN 250
DN 300
DN 400
DN 500
Einheit: St

**1.06 Bogen 15°**
Bogen 15° liefern und einbauen.
Nennweite: DN .....

System: CANALTUB - HEGLER PLASTIK GMBH
oder gleichwertig

Auswahl-Nennweiten:
DN 150
DN 200
DN 250
DN 300
DN 400
DN 500
Einheit: St

**1.07 Bogen 30°**
Bogen 30° liefern und einbauen.
Nennweite: DN .....

System: CANALTUB - HEGLER PLASTIK GMBH
oder gleichwertig

Auswahl-Nennweiten:
DN 150
DN 200
DN 250
DN 300
DN 400
DN 500
Einheit: St

**1.08 Bogen 45°**
Bogen 45° liefern und einbauen.
Nennweite: DN .....

System: CANALTUB - HEGLER PLASTIK GMBH
oder gleichwertig

Auswahl-Nennweiten:
DN 150
DN 200
DN 250
DN 300
DN 400
DN 500
Einheit: St

**1.09 Abzweig 45° DN 150**
Abzweig 45° auf DN 150 CANALTUB liefern und
einbauen.
Nennweite: DN .....

System: CANALTUB - HEGLER PLASTIK GMBH
oder gleichwertig

Auswahl-Nennweiten:
DN 150
DN 200
DN 250
DN 300
DN 400
DN 500
Einheit: St

**1.10 Abzweig 45° DN 200**
Abzweig 45° auf DN 200 CANALTUB liefern und
einbauen.
Nennweite: DN .....

System: CANALTUB - HEGLER PLASTIK GMBH
oder gleichwertig

Auswahl-Nennweiten:
DN 200
DN 250
DN 300
DN 400
DN 500
Einheit: St

**1.11 Abzweig 45°**
Abzweig 45° liefern und einbauen.
Nennweite der:
Sammelleitung DN ......
AnschlussleitungDN ......

System: CANALTUB - HEGLER PLASTIK GMBH
oder gleichwertig
Einheit: St

**1.12 Abzweig 90° DN 150**
Abzweig 90° auf DN 150 CANALTUB liefern und
einbauen.
Nennweite: DN .....

System: CANALTUB - HEGLER PLASTIK GMBH
oder gleichwertig

Auswahl-Nennweiten:
DN 150
DN 200
DN 250
DN 300
DN 400
DN 500
Einheit: St

**1.13 Abzweig 90° DN 200**
Abzweig 90° auf DN 200 CANALTUB liefern und
einbauen.
Nennweite: DN .....

System: CANALTUB - HEGLER PLASTIK GMBH
oder gleichwertig

Auswahl-Nennweiten:
DN 200
DN 250
DN 300
DN 400
DN 500
Einheit: St

**1.14 Abzweig 90°**
Abzweig 90° liefern und einbauen.
Nennweite der
Sammelleitung: DN ......
Anschlussleitung: DN ......

System: CANALTUB - HEGLER PLASTIK GMBH
oder gleichwertig
Einheit: St

**1.15 Übergang auf KG-SE**
Übergangsstück von CANALTUB auf Spitzende
KG-Rohr nach DIN EN 1401 liefern und einbauen.
Nennweite: DN ...../DN .....
DN 150/DN 160
DN 200/DN 200

System: CANALTUB - HEGLER PLASTIK GMBH
oder gleichwertig
Einheit: St

**1.16 Übergang in KG-ME**
Übergangsstück von CANALTUB in Muffenende
KG-Rohr nach DIN EN 1401 liefern und einbauen.
Nennweite: DN ......

System: CANALTUB - HEGLER PLASTIK GMBH
oder gleichwertig

Auswahl-Nennweiten:
DN 160
DN 200
DN 250
DN 300
DN 400
DN 500
Einheit: St

**1.17 Übergang ME-Steinzeug**
Übergangsstück von CANALTUB-ME in Steinzeug-
Muffenende liefern und einbauen.
Nennweite: DN...../DN.....
- DN 150/DN 150
- DN 200/DN 200

System: CANALTUB - HEGLER PLASTIK GMBH
oder gleichwertig
Einheit: St

**1.18 Übergang SE-Steinzeug**
Übergangsstück von CANALTUB-Spitzende auf Steinzeug-
Muffenende mit Übergangsstück in Muffe KG-Rohr
nach DIN EN 1401 und MÜCHER-Übergangsring UR
herstellen.Nennweite: DN 150/DN 160

System: CANALTUB - HEGLER PLASTIK GMBH
oder gleichwertig
Einheit: St

**1.19 Nachträglicher Anschluss von CANALTUB DN 150 mit HP-CONNECT**
HP-CONNECT für nachträglichen Anschluss von
CANALTUB DN 150 an CANALTUB liefern und
einbauen.
Bohrkronrndurchmesser 176 mm
Hauptleitung: DN ....
Typ:  ....

System: CANALTUB - HEGLER PLASTIK GMBH
oder gleichwertig

Auswahlnennweiten:
DN 300
DN 400
DN 500
Einheit: St

**1.21 Endverschluss mediendicht**
Endverschluss, mediendicht, liefern und einbauen.
Nennweite: DN .....

System: CANALTUB - HEGLER PLASTIK GMBH
oder gleichwertig

Auswahl-Nennweiten:
DN 150
DN 200
DN 250
DN 300
DN 400
DN 500
Einheit: St

**1.22 Endverschluss Bauphase**
Endverschluss, nicht mediendicht, für die Bauphase
liefern und einbauen.
Nennweite: DN .....

System: CANALTUB - HEGLER PLASTIK GMBH
oder gleichwertig

Auswahl-Nennweiten:
DN 150
DN 200
DN 250
DN 300
DN 400
DN 500
Einheit: St

**1.23 Reduzierstück**
Reduzierstück liefern und einbauen.
Nennweite der
Ausgangsleitung: DN ......
Anschlussleitung: DN ......

System: CANALTUB - HEGLER PLASTIK GMBH
oder gleichwertig
Einheit: St

**1.24 Gleitmittel**
Gleitmittel für Muffenverbindung liefern.
- Tube(500 ml)
- Eimer(5 l)

System: CANALTUB - HEGLER PLASTIK GMBH
oder gleichwertig
Einheit: St

**1.25 Kanalrohrübergabeschacht G**
Übergabe- und Kontrollschacht liefern und einbauen,
lichte Weite 300 mm,
Ausführung G (gerader Durchlauf) mit
- 1 Zulauf DN 150 mit angeformter KG-Muffe
- 1 Ablauf DN 150 mit angeformter KG-Muffe
- Schachtgrundkörper mit angeformtem Fließgerinne

System: KANABAU S 300 - HEGLER PLASTIK GMBH
oder gleichwertig
Einheit: St

**1.26 Kanalrohrübergabeschacht RML**
Übergabe- und Kontrollschacht liefern und einbauen,
lichte Weite 300 mm,
Ausführung RML (Rechts-Mitte-Links) mit
- 3 Zuläufen DN 150 mit angeformter KG-Muffe
- 1 Ablauf DN 150 mit angeformter KG-Muffe
- Schachtgrundkörper mit angeformtem Fließgerinne

System: KANABAU S 300 - HEGLER PLASTIK GMBH
oder gleichwertig
Einheit: St

**1.27 Schachtverlängerung**
Schachtverlängerung liefern und einbauen,
für Kanalrohrübergabeschacht DN 300
aus PE-HD, mit angeformter Muffe, gütegesichert
Nutzlänge: ....... cm

System: KANABAU/SIROBAU S 300 - HEGLER PLASTIK GMBH
oder gleichwertig

Auswahl-Nutzlänge: (63cm/123cm)
Einheit: St

**1.28 Schachtprofildichtring**
Profildichtring nach DIN 4060/EN 461
für Schachtverlängerung DN 300
liefern und einbauen.

System: KANABAU/SIROBAU S 300 - HEGLER PLASTIK GMBH
oder gleichwertig
Einheit: St

**1.29 Schachtabdeckung**
Schachtabdeckung aus Gusseisen nach DIN EN 124
für Kontroll- und Spülschacht DN 300 liefern und
einbauen.
Ausführung:
Klasse:  ...... (A 15/B 125/D 400)
Ventilation: ...... (mit/ohne)
Einlaufrost: ......

System: KANABAU/SIROBAU S 300 - HEGLER PLASTIK GMBH
oder gleichwertig
Einheit: St
